# Sonstiges
Angebotsaufforderung (GAEB 90, DA83)
Projektbezeichnung: Lieferscheine
Projektbezeichnung: Leistungsverzeichnis 1&1 Versatel
Vergabenummer: stratieka GmbH
DV-Nummer: L26/1000
Währung: EUR
Auftraggeber: stratieka GmbH & Co. KG, Pyramidenring 8a, 12681 Berlin

## L26/100013
Datum: 15.05.26

### Los 01 01.Ersatzneubau Techowbrücke 1&1 Versate

#### 01 01.01 Demontage Kabelschutzrohrtrassen 1 &1 Versatel

##### 01.01 01.01.01 Ausbau und Dokumentation

**01.01.010 Bestandrohre Ø110 an Brücke und in Erdreich ausbauen Kabelschutzrohre von1&1 Versatel Trasse 1 ausbauen**
Bestandrohre Ø110 an Brücke und in Erdreich ausbauen
Kabelschutzrohre von 1&1 Versatel Trasse 1 (ehem. BWB)
bestehend aus 2 KSR Ø110mm aus PVC oder PE  im Zuge des
 Rückbaus der Brücke einschließlich aller Halterungen d
emontieren sowie in den Bauwerksgruben freischachten, a
usbauen und fachgerecht entsorgen.
Die im Erdreich verbleibenden weiterführenden Rohrenden
 sind mit geeigneten Rohrstopfen bauzeitlich zu jeder Z
eit wasserdicht zu verschießen.
Ansatz :
Brücke : 2 Rohre x 60,00 = 120,00m
Erdreich : 2 Rohre x 2 Seiten x 15,00m = 60,00m
abgerechnet wird gem. Aufmaß
Menge: 180,000 m

**01.01.020 Bestandrohre Ø50 an Brücke und in Erdreich ausbauen Kabelschutzrohre v on1&1 Versatel Trasse 2 ausbauen**
Bestandrohre Ø50 an Brücke und in Erdreich ausbauen
Kabelschutzrohre von 1&1 Versatel Trasse 2 (ehem. compl
etel)
bestehend aus 2 KSR Ø50mm aus  PE  im Zuge des Rückbaus
 der Brücke einschließlich aller Halterungen demontiere
n sowie in den Bauwerksgruben freischachten, ausbauen u
nd fachgerecht entsorgen.
Die im Erdreich verbleibenden weiterführenden Rohrenden
 sind mit geeigneten Rohrstopfen bauzeitlich zu jeder Z
eit wasserdicht zu verschießen.
Ansatz :
Brücke : 2 Rohre x 60,00 = 120,00m
Erdreich : 2 Rohre x 2 Seiten x 15,00m = 60,00m
abgerechnet wird gem. Aufmaß
Menge: 180,000 m

**01.01.030 Kabelschacht im Baugrubenbereich zurückbauen ( Azk ehem. Completel LxBxT 1,00 x 0,60 x 1,20)**
Kabelschacht im Baugrubenbereich zurückbauen
Alter Kabelschachtfertigteilschacht von 1&1 Versatel (e
hem. Completel) in den Abmessungen (LxBxT 1,00 x 0,60 x
 1,20)
im Zuge des Aushubs der Widerlagerbaugrube abbrechen, a
usbauen und fachgerecht entsorgen.
Menge: 2,000 ST

**01.01.040 Dokumentation der Rohrenden der im Erdreich verbleibenden Rohrenden beider Trassen**
Dokumentation der Rohrenden
Die im Erdreich verbleibenden weiterführenden Rohrenden

der getrennten KSR-Trassen Ø110 und Ø50 von 1&1 Versate
l sind einzumessen.
Die Unterlagen sind 2 Wochen nach Ausbau digital im dwg
.- und pdf-Format an 1&1 Versatel zu übergeben.
Menge: 1,000 St.

#### 02 01.02 Neubau der Kabelschutzrohrtrasse f ür 1&1 Versatel

##### 02.01 01.02.01 Ankerschienen und Multiboxen

**02.01.010 Ankerschienen liefern und einbauen**
Ankerschienen liefern und einbauen
Ankerschienen Profil 40/22 gezahnt (l = 550 mm mit 3 An
kern) oder gleichwertig gemäß statischen und konstrukti
ven Erfordernissen liefern und im Achsabstand von max.
1,50 m
einbauen. Die Eignung ist durch Vorlage einen Produktda
tenblattes nachzuweisen und dem Bauherrenvertreter unau
fgefordert vor Baubeginn zu übergeben.
Die max. Gewichtsbelastung beträgt :
Kabelschutzrohr mit Kabel 10,0 kg/m x 2 Rohre
Halterung 21,61 kg pro Stück  (Anstand max. 1,50m)
Windverband  40,91 kg pro Stück
Ausführung in Edelstahl, Werkstoff-Nr. 1.4401 für stati
sche und dynamische Beanspruchungen bauaufsichtlich
zugelassen, liefern und befestigen.
Menge: 35,000 St.

**02.01.020 Ankerschienen (Schwenkbereich) liefern und einbauen**
Ankerschienen (Schwenkbereich) liefern und einbauen
Ankerschienen Profil 40/22 gezahnt (l = 1050 mm mit 5 A
nkern) oder gleichwertig gemäß statischen und konstrukt
iven Erfordernissen liefern und im Achsabstand von max.
 1,50 m
im Schwenkbereich der KSR-Trasse mit Flexbögen  für die
 Halterungen (2), (3) und (37) ,(38) einbauen. Die Eig
nung ist durch Vorlage einen Produktdatenblattes nachzu
weisen und dem Bauherrenvertreter unaufgefordert vor Ba
ubeginn zu übergeben.
Die max. Gewichtsbelastung beträgt :
Kabelschutzrohr mit Kabel 10,0 kg/m x 2 Rohre
Halterung 21,61 kg pro Stück  (Anstand max. 1,50m)
Ausführung in Edelstahl, Werkstoff-Nr. 1.4401 für stati
sche und dynamische Beanspruchungen bauaufsichtlich
zugelassen, liefern und befestigen.
Menge: 4,000 St.

**02.01.030 Liefern und Einbauen der Multiboxen in Kammerwänden**
Multiboxen in Kammerwänden liefern und einbauen
Multiboxen in den Kammerwänden liefern und einbauen. Fü
r den Anschluss / die Durchführung von PEHD-Rohren Ø 11
0 mm.
Anschlusstechnik Multibox Rollringtechnik,
schalungsbündiges Einbauteil mit
geprüfter (MPA-geprüfter) für den Längswasserschutz (Vi
erstegdichtung je Einzelrohr) bis 2,5 bar und  Schubver
zahnung für den sicheren Einbau in Betonkörper.
Einbau schräg oder gerade nach Wahl des AN.
Bei Schrägeinbau sind entsprechend vor dem Betonverguss
 Styrodurblöcke für das Füllen der Zwischenräume zu ver
wenden.
Die Multibox ist aus PVC - PP - KG oder KG 2000 je nach
 Bedarf zu fertigen.
Typ: Multibox  1xÝ110(z) / 2xÝ110 (x)

z= Anzahl und Größe der Rohre nebeneinander
x= Anzahl und Größe der Rohre untereinander
b = 250mm h = 310 mm  t=1200 mm
Wandstärke bis 1200mm

Bitte Schräglage und Bauwerkssprünge  beachten!

Alle Maße sind  vor der Fertigung am Bauwerk zu prüfen.
Alle für den Einbau sonstigen Materialien und
Hilfsmittel (Verfüllmaterial etc.) sind in der
Kalkulation als Bestandteil der AN-Leistung zu
berücksichtigen.
Menge: 2,000 St

##### 02.02 01.02.02 Rohrhalterungen und Rohrlegung

**02.02.010 Rohrhalterung herstellen und liefern**
Rohrhalterung herstellen und liefern
Rohrhalterung  Trasse 1&1 Versatel
Rohrhalterungen entsprechend Ausführungsplanung  Blatt
1 bis 3 einschließlich aller erforderlichen Materialien
 wie Gewindestangen, Verschraubungen, Elastomerbänder,
PVC-Leisten etc. liefern und  herstellen.
Menge: 39,000 ST

**02.02.020 Aussteifungsverband liefern und herstellen**
Aussteifungsverband liefern und herstellen
Herstellung und Lieferung eines Aussteifungsverbands mi
t Festpunktausbildung entsprechend Ausführungsplanung
inkl. teilbaren Kabelkanalhalbrohrmuffen, die Muffen dü
rfen nicht als Verbindungsstelle dienen. Die Rohre sind
 durchgängig und ohne Unterbrechung durch die Festpunkv
erbindung zu führen.
Es ist eine Festpunktausbildung herzustellen
Menge: 4,000 ST

**02.02.030 Rohrhalterung montieren**
Rohrhalterung montieren
Rohrhalterungen am Verbundfertigteil  entsprechend Aus
führungsplanung  Blatt 1 bis 3  mit allen erforderliche
n Materialien wie Gewindestangen, Verschraubungen, Elas
tomerbänder,  PVC-Leisten, etc. montieren.
Menge: 39,000 ST

**02.02.040 Aussteifungsverband montieren**
Aussteifungsverband montieren
Aussteifungsverband gem. Ausführungsplanung  Blatt 1 b
is 3  mit allen erforderlichen Materialien wie Verschra
ubungen, Winkeln, horizontalen und vertikalen Flachstah
lverstrebungen, etc. zwischen den Rohrhalterungen mont
ieren.
Menge: 2,000 ST

**02.02.050 Dehnungsausgleich ° 110 liefern und einbauen**
Dehnungsausgleich ° 110 liefern und einbauen
Doppelsteckmuffe aus PVC für Dehnungsausgleich °110 x 3
,2 l=540 mm liefern zwischen Kammerwand in Achse 10 und
 40 und den Halterungen  01 und 39 sowie in Brückenmitt
e ist ein Dehnungsausgleich in Form einer Doppelsteckmu
ffe versetzt einzubauen.
Die Einstecktiefe des weiterführenden Rohres
 ist in Abhängigkeit von der Einbautemperatur festzuleg
en und mit Markierungen am Rohr nachzuweisen.
Menge: 6,000 ST

**02.02.060 Liefern PE-HD Kabelschutzrohre Ø110/4,2mm DIN 8060/62, Farbe schwarzd/dunkelgrau)**
Liefern  PEHD Kabelschutzrohre Ø 110/4,2
(DIN 8061/62 und DIN 16875) Farbe schwarz/dunkelgrau)
Das Abladen, Lagern und Transportieren der Materialien
im Baustellenbereich oder Zwischenlager hat der Unterne
hmer durchzuführen.
Erschwernisse für Materialzwischentransporte und Montag
e in mehreren Abschnitten und an mehreren Orten gem. Mo
ntageplanung und Transport der vormontierten Fertigteil
e sind in die Einheitspreise einzukalkulieren.
Restmaterialien (Abschnitte von Kunststoffrohren, Verpa
ckungen u. a.) sind durch den Unternehmer einer Verwert
ung zuzuführen.
Die Lieferung von Verbindungsmuffen für notwendige Mont
agestöße ist in die Postition einzukalkulieren.

Mengenansatz Brückenüberbau+Durchführung:
2 St. KSR x 60,00 = 120,00m
Mengenansatz Erdreich:
2 St. KSR x 12 m x 2 = 48,00m
Menge: 168,000 m

**02.02.070 Liefern PEHD Kabelschutzrohrbogen bis 45° Ø 110/4,2 (DIN 8061/62 und DIN 16875)**
Liefern  PEHD Kabelschutzrohrbogen bis 45° Ø 110/4,2
(DIN 8061/62 und DIN 16875) Farbe schwarz/dunkelgrau)
Liefern KSR-Bogen R= 1000mm bis 45° Ø 110/4,2
Das Abladen, Lagern und Transportieren der Materialien
im Baustellenbereich oder Zwischenlager hat der Unterne
hmer durchzuführen.
Erschwernisse für Materialzwischentransporte und Montag
e in mehreren Abschnitten und an mehreren Orten gem. Ba
uablauf sind in die Einheitspreise einzukalkulieren.
Restmaterialien (Abschnitte von Kunststoffrohren, Verpa
ckungen u. a.) sind durch den Unternehmer einer Verwert
ung zuzuführen.
Die Lieferung von Verbindungsmuffen für notwendige vers
etzte Montagestöße oder den Versatz der Bögen im Rohrpa
ket sind  in die Position einzukalkulieren.
Mengenansatz: 4 St. Bögen x 2 Seiten  = 8 Stück
Menge: 8,000 ST

**02.02.080 Liefern PEHD flexiblen Kabelschutzrohrbogen Ø 110/6,0 Ausführung mit Steckmuffe und Spitzende L=2,00m**
Liefern  PEHD flexiblen Kabelschutzrohrbogen Ø 110/6,0
Ausführung mit Steckmuffe und Spitzende L=2,00m
(DIN 16875 Farbe schwarz)
Liefern des flexiblen KSR-Bogen L=2000mm bis 90°
Ø 110/6,00 mit Steckmuffe und Spitzende für Höhen- und
Seitenversatz der KSR-Trasse  im Bereich vor den Widerl
agerdurchführungen.
Das Abladen, Lagern und Transportieren der Materialien
im Baustellenbereich oder Zwischenlager hat der Unterne
hmer durchzuführen.
Erschwernisse für Materialzwischentransporte und Montag
e in mehreren Abschnitten und an mehreren Orten gem. Ba
uablauf sind in die Einheitspreise einzukalkulieren.
estmaterialien (Abschnitte von Kunststoffrohren, Verpac
kungen u. a.) sind durch den Unternehmer einer Verwertu
ng zuzuführen.
Die Lieferung von Verbindungsmuffen für notwendige vers
etzte Montagestöße oder den Versatz der Bögen im Rohrpa
ket sind  in die Position einzukalkulieren.
Mengenansatz: 4 St. Bögen x 2 Seiten = 8 Stück
Menge: 8,000 ST

**02.02.090 Einbau der PE-HD Kabelschutzrohre und Bögen in den Rohrhalterungen und Multiboxen**
Einbau PEHD Kabelschutzrohre °110 einschl. KSR-Bögen in
 den Rohrhalterungen und durch die Multiboxen
2 KSR  (1-neben, 2-übereinander liegend)
in die montierten Rohrhalterungen unterhalb des Brücken
überbaus und durch die Multiboxen abschnittsweise einba
uen. Erschwernisse für Materialzwischentransporte und M
ontage in mehreren Abschnitten  und an mehreren Orten g
em. Montageplanung und Transport der vormontierten Fert
igteile mit erforderlichen Montageverbindungen sind in
die Einheitspreise einzukalkulieren.
Die Kabelschutzrohre sind in die Rohrmuffen entsprechen
d den Markierungen einzustecken.
Das Ablängen der Rohre ist im Bedarfsfall mit einer fei
nzahnigen Säge oder einem geeigneten Rohrschneider vorz
unehmen. Die Rohre sind grundsätzlich rechtwinklig zu s
chneiden. Grate und Unebenheiten der Trennflächen sind
mit einem geeigneten Werkzeug z. B. grobhiebige Feile,
Ziehklinge oder Schaber zu entfernen. Hierbei sind Eins
chnitte und Kerben zu vermeiden.
Die Rohrenden sind unter einem Winkel von 15°beidseitig
 anzuschrägen.
Das längenmäßige Anpassen der flexiblen Kabelschutzrohr
bögen für den passgenauen Einbau
als Höhen- und Seitenversatz vor den Widerlager-durchfü
hrungen ist in die Einheitspreise mit einzukalkulieren.

In den Rohrhalterungen dürfen sich keine Muffenverbindu
ngen befinden.

Mengenansatz: 2 St. KSR  x 60,00 m = 120,00 m
Menge: 120,000 m

**02.02.100 Einbau der PE-HD Kabelschutzrohre im Erdreich einschließlich der daz u notwendigen Tiefbauarbeiten**
Einbau KSR im Erdreich Herstellen der Kabelschutz-rohrt
rasse einschließlich der dazu notwendigen Tiefbauarbeit
en.
2 KSR  gerade oder mit Rohrbögen  (1-neben,2-übereinand
er liegend)  hinter den Kammerwänden + beigestellten Tr
assenwarnband bis zur Leistungsgrenze Brückenbau verleg
en.
Das Abladen, Lagern und Transportieren der Materialien
im Baustellenbereich hat der Unternehmer durchzuführen.
Erschwernisse für Materialzwischentransporte und Montag
e sind in die Einheitspreise einzukalkulieren
Restmaterialien (Abschnitte von Kunststoffrohren, Verpa
ckungen u. a.) sind durch den Unternehmer einer Verwert
ung zuzuführen.
Die Rohrenden im Erdreich sind temporär gegen Wasser,
Boden und Verschmutzung zu verschließen

Der Kabelschutzrohrgraben muss so hergestellt werden, d
ass ab Oberkante Kabelschutzrohr eine Überdeckung von m
indestens 0,80 m bis zur geplanten Fahrbahnoberkante ge
geben ist. Verlegung Trassenwarnband 0,30 m oberhalb de
r KSR-Trasse.
Das Ablängen der Rohre ist im Bedarfsfall mit einer fei
nzahnigen Säge oder einem geeigneten Rohrschneider vorz
unehmen. Die Rohre sind grundsätzlich
rechtwinklig zu schneiden. Grate und Unebenheiten der T
rennflächen sind mit einem geeigneten Werkzeug z. B. gr
obhiebige Feile, Ziehklinge oder Schaber zu entfernen.
Hierbei sind Einschnitte und Kerben zu vermeiden.
Die Rohrenden sind unter einem Winkel von 15°beidseitig
 anzuschrägen.

Mengenansatz:
2 Stück KSR x 12,00m x 2 Seiten = 48,00m

Die Abrechnung erfolgt nach Vermessung
Menge: 48,000 m

##### 02.03 01.02.03 Rohrinspektion

**02.03.010 Rohrinspektion An- und Abfahrt Inspektionsfahrzeug**
Rohrinspektion An- und Abfahrt Inspektionsfahrzeug
Die Ausführung erfolgt zum Nachweis einmal je ganztägig
em Einsatztag.
Menge: 1,000 ST

**02.03.020 Rohrinspektion Kabelschutzrohrtrasse**
Rohrinspektion Kabelschutzrohrtrasse
Durchführung einer digitalen TV-Kabelschutzrohruntersuc
hung. Zu protokollieren sind
- die Stationierung der Muffenverbindungen
- 360° Umschwenk der Muffenverbindung
- Muffenspaltvermessung (zulässig sind 00-20 mm Differe
nz in einer Steckmuffe).
Anfertigung einer Digitaldokumentation (CD/DVD).
Die Rohrinspektion erfolgt durchgehend für die im Brück
enbauwerk, den
Widerlagerwänden sowie den unterhalb der Schleppbleche
+1m eingebauten Kabelschutzrohren.
Die bauzeitliche Unterbrechung hierfür ist zu berücksic
htigen.
Die Ausführung der Leistungen erfolgt entsprechend Zeic
hnungen ?

Abrechnung nach Länge (m) der durchgeführten Video-Rohr
inspektion
Mengenansatz:
2 Stück KSR x  (60 m  + 2x12  m)= 168,00 m
Menge: 168,000 m

##### 02.04 01.02.04 Bestandsdokumentation

**02.04.010 Bestandsdokumentation erstellen**
Bestandsdokumentation erstellen
Wird die Errichtung abweichend zur vorliegenden Planung
 Zeichnungen "Ersatzneubau Techowbrücke 1&1 Versatel
 Blatt 1 - 3" (wird im dwg. Format zur Verfügung gestel
lt) vorgenommen, sind Bestandspläne (Revisionspläne) gl
eichen Maßstabs zu erstellen.
Es sind alle verwendeten Materialien welche vom AN eing
ebaut wurden anzugeben.
Die Unterlagen sind in 2-facher Ausfertigung auf Papier
 sowie digital im dwg.- und pdf-Format zu übergeben.
Menge: 1,000 ST

**02.04.020 Bestandsdokumentation bestätigen**
Bestandsdokumentation bestätigen
Wird die Errichtung übereinstimmend mit der vorliegende
n Planung Zeichnungen "Ersatzneubau Techowbrücke 1&1 Ve
rsatel  Blatt 1 - 3" (ausgeführt, ist ein Zeichnungsori
ginal vom AN zu bestätigen und in 2-facher Ausfertigung
 auf Papier sowie digital im pdf.-Format zu übergeben.
Menge: 1,000 ST

*Hinweis*
Zusammenstellung
